# A2 Fugen und Kantensanierung
Angebotsaufforderung (GAEB 90, DA83)
Währung: EUR
Auftraggeber: Bundesrepublik Deutschland vertreten durch

## A2 Fugen und Kantensanierung
Datum: 09.07.26

### Abschnitt 00 KM 10,14 bis 14,7

### Abschnitt 01 Strecke

#### Unterabschnitt 01.00 Baustelleneinrichtung alle Abschnitte

**01.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**01.00.0002 Baustelle räumen Sämtl. LV-Abschn.**
StL-Nr. 21910111201
Baustelle von allen Geräten, Anlagen, Einrichtungen und
dgl. räumen. Benutzte Flächen und Wege entsprechend dem
ursprünglichen Zustand herrichten. Soweit nicht für
bestimmte Leistungen für das Räumen der Baustelle gesonderte Positionen im Leistungsverzeichnis enthalten
sind, gilt die Pauschale
für alle Leistungen sämtlicher Abschnitte des Leistungsverzeichnisses.
Menge: 1,000 Psch
Zuordnung: 101

**01.00.0003 Abrückpauschale 3 h**
Abrückpauschale
durch den AG verursachte Arbeitsunterbrechungen bei
einer Arbeitsleistung je Arbeitstag bis 3 Stunden.
Baustelle einschl. Verkehrssicherung komplett beräumen.
Nur auf Anforderung des AG.
Menge: 2,000 St

**01.00.0004 Abrückpauschale 6 h**
Abrückpauschale
durch den AG verursachte Arbeitsunterbrechungen bei
einer Arbeitsleistung je Arbeitstag bis 6 Stunden.
Baustelle einschl. Verkehrssicherung komplett beräumen.
Nur auf Anforderung des AG.
Menge: 2,000 St

#### Unterabschnitt 01.01 Verkehrssicherung einschl. Rastanlage

**01.01.0001 Verkehrsrechtliche Anordnung einh. Geb. auf Nachweis**
StL-Nr. 22110592002
Verkehrsrechtliche Anordnung für Einrichtung und Be-
trieb der Verkehrssicherung sämtlicher Abschnitte des
Leistungsverzeichnisses nach Unterlagen des AG einholen
und zugehörige Unterlagen erstellen. Erforderliche
Ortsbesichtigungen zur Erstellung der Planunterlagen
durchführen.
Anfallende Gebühren werden auf Nachweis erstattet.
Menge: 1,000 Psch
Zuordnung: 105

**01.01.0002 Verk.sich. kürzerer Dauer durchf. D IV/3+2*mod*stat.Arb.st. ums. 3000 m*Nachtarbeit**
Verkehrssicherung an Arbeitsstellen von kürzerer Dauer
mehrmalig betriebsfertig aufbauen, vorhalten, warten,
instandsetzen, betreiben und abbauen. Vorübergehende
Verkehrssicherungsmaßnahmen durchführen.
Nach RSA, Regelplan D IV/2 und 3 r+l modifiziert unter
Berücksichtigung der der Ein- und Ausfahrt Rastanlage
und Baubeschreibung Pkt. 3.1.
Für stationäre Arbeitsstelle einschließlich mehrmaligem
Umsetzen.
Länge des Arbeitsbereiches bis 3000 m
Bei Nachtarbeit.
Mit Wiederholung der VZ über 2000 m.
Menge: 1,000 Psch
Zuordnung: 105

**01.01.0003 LED-Hänger aufstellen**
Absperrgerät oder Warneinrichtung aufstellen und
beräumen, für die Bauzeit vorhalten, warten und
betreiben.
Vorübergehende Sicherungsmaßnahmen durchführen.
Position gilt auch für das Weiterrücken des LED-Hängers
innerhalb des max. Sperrbereiches.
Sicherung durch ' zusätzlicher Vorwarnanzeiger
Bild A-10 bei 700 - 800 m vor Arbeitsstelle auf ersten
Fahrstreifen zwischen Sicherungsfahrzeug 1 und 2
LED-Hänger mit dynamischer Leuchtanzeige.Einsatzzeit
bis 12 Stunden zwischen 17:00 und 05:00 Uhr'
Menge: 1,000 Psch

**01.01.0004 Zusätzl. Vorwarnanlage**
LED-Vorwarnanzeiger (Staubeschilderung, -vorwarnung)
auf Forderung der AM Werder aufstellen und beseitigen,
für die Einsatzzeit warten,umsetzen und betreiben.
Vorübergehende Sicherungsmaßnahmen durchführen.
Energieversorgung nach Wahl des AN. Einsatzzeit bis 12
Stunden bei Dunkelheit.
Menge: 10,000 St

#### Unterabschnitt 01.02 Sanierungsarbeiten Fugen

**01.02.0001 Fugenfüllung ersetzen Längs-/Querfuge*n.gefährl. Abfall Tiefe bis 4 cm*Breite ü. 8-12mm Fugenmasse**
Fugenfüllung ersetzen. Schadhafte Fugenfüllung ausbauen
und nach Wahl des AN verwerten. Fuge ausbürsten und
verfüllen.
Längs- und Querfuge.
Vorhandene Fugenfüllung = Fugenmasse, nicht gefährlicher Abfall. Ausgebaute Stoffe nach Wahl des AN verwerten.
Fugenspalttiefe bis 4 cm.
Fugenspaltbreite über 8 mm bis 12 mm.
Fugenspalt verfüllen mit heiß verarbeitbarer Fugenmasse
Typ N2 mit Unterfüllstoff gem. DIN EN 14188-1 einschl.
Nachweis der performance-orientierten Funktions- und
Dauerhaftigkeit.
Fabrikat mit Name, Erst-/Eignunsprüfung,
Performance-Test'......................................
................'
Menge: 46100,000 m
Zuordnung: 114

**01.02.0002 Wie Pos.0001 jedoch ü .12 bis 20 mm.**
Wie Pos. 02.0001 jedoch
Fugenspaltbreite über 12 bis 20 mm.
Menge: 550,000 m
Zuordnung: 114

**01.02.0003 Wie Pos. 0001 jedoch bis 8 mm.**
Wie Pos. 02.0001 jedoch
Fugenspaltbreite bis 8 mm.
Menge: 300,000 m
Zuordnung: 114

**01.02.0004 Fugenfüllung ersetzen u. aufweiten Längs-/Querfuge*n.gefährl. Abfall Schneiden*NHB**
Fugenfüllung ersetzen. Fugenspalt durch Schneiden
aufweiten. Schadhafte Fugenfüllung entfernen,
Fugenspalt ausbürsten und verfüllen.
Fuge an Nothaltebucht und an Übergang Asphalt/Beton.
Vorhandene Fugenfüllung = Fugenmasse, nicht
gefährlicher Abfall. Ausgebaute Stoffe nach Wahl des AN
verwerten.
Längs- und Querfuge.
In der Asphaltdeckschicht/Beton.
In Einzellängen.
Fugenspaltbreite über 12 bis 20 mm.
Aufweiten durch Schneiden.
Fugenspalt verfüllen mit heiß verarbeitbarer Fugenmasse
Typ N2 mit Unterfüllstoff gem. DIN EN 14188-1 einschl.
Nachweis der performance-orientierten Funktions- und
Dauerhaftigkeit.
Fabrikat mit Name, Erst-/Eignunsprüfung,
Performance-Test'......................................
................'
Menge: 180,000 m
Zuordnung: 114

**01.02.0005 Riss aufweiten und verfüllen bis 5,00 m*T:2,5 cm B: 10mm N2 verfüllen**
Riss in Betondecke durch Schneiden aufweiten und als
Fuge verfüllen. Schneidschlamm absaugen und nach Wahl
des AN verwerten.
Einzellängen bis 5,00 m.
Fugenspalttiefe = 2,5 cm, Fugenspaltbreite = 10 mm.
Fugenspalt verfüllen mit heiß verarbeitbarer Fugenmasse
Typ N2.Nachweis der performance-orientierten Funktions-
und Dauerhaftigkeit.
Fabrikat mit Name, Erst-/Eignunsprüfung,
Performance-Test'......................................
................'
Menge: 20,000 m
Zuordnung: 114

#### Unterabschnitt 01.03 Sanierungsarbeiten Beton

**01.03.0001 Kanten- und Eckabbruch ausbessern Anzahl Unterl.AG*Breite ü. 5-10 cm**
StL-Nr. 2231144271200
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden nach Unterlagen des AG.
Größte Breite der Schadensfläche über 5 cm bis 10 cm.
Menge: 1,000 m
Zuordnung: 114

**01.03.0002 Wie Pos. 01.03, jedoch ü. 10-20 cm**
Wie Pos. 01.03, jedoch
Größte Breite der Schadensfläche über 10 cm bis 20 cm.
Menge: 1,000 m
Zuordnung: 114

**01.03.0003 Wie Pos. 01.03, jedoch ü. 20-30 cm**
Wie Pos. 01.03, jedoch
Größte Breite der Schadensfläche über 20 cm bis 30 cm.
Menge: 1,000 m
Zuordnung: 114

**01.03.0004 Reparaturbaustoff liefern PC-Mörtel**
Reparaturbaustoff liefern für Kantenschäden, E-
ckausbrüche und Schadstellen.
Reparaturbaustoff = PC-Mörtel.
Die Eignung der verwendeten Materialien ist nach ZTV
BEB-StB durch Erst- bzw. Grundprüfung nach TP BEB
RH-StB im System von Haftvermittler und Harz durch
Vorlage eines amtlichen Prüfberichtes nachzuweisen.'
Epoxidharzmörtel mit
Prüfbericht'...........................................
...........'
Menge: 125,000 kg
Zuordnung: 114

### Abschnitt 02 Rastanlage

#### Unterabschnitt 02.00 Betonsanierung

**02.00.0001 Kanten- und Eckabbruch ausbessern Anzahl Unterl.AG*Breite ü. 5-10 cm**
StL-Nr. 2231144271200
Kanten- und Eckabbruch ausbessern. Schadhaften Beton in
unterschiedlichen Einzellängen entfernen, Ränder der
schadhaften Fläche abgestimmt auf den Reparaturbaustoff
bearbeiten. Reparaturstelle reinigen, Fugenschalung
herstellen, Betonfläche mit Grundierung vollflächig
vorstreichen und Reparaturbaustoff einbauen. Ausgebaute
Stoffe nach Wahl des AN verwerten. Bei Eckabbrüchen
werden beide Kanten aufgemessen. Der Reparaturbaustoff
wird gesondert vergütet.
Anzahl der Einzelschäden nach Unterlagen des AG.
Größte Breite der Schadensfläche über 5 cm bis 10 cm.
Menge: 150,000 m
Zuordnung: 114

**02.00.0002 Wie Pos. 01.03, jedoch ü. 10-20 cm**
Wie Pos. 01.03, jedoch
Größte Breite der Schadensfläche über 10 cm bis 20 cm.
Menge: 25,000 m
Zuordnung: 114

**02.00.0003 Wie Pos. 01.03, jedoch ü. 20-30 cm**
Wie Pos. 01.03, jedoch
Größte Breite der Schadensfläche über 20 cm bis 30 cm.
Menge: 10,000 m
Zuordnung: 114

**02.00.0004 Reparaturbaustoff liefern PC-Mörtel**
Reparaturbaustoff liefern für Kantenschäden, E-
ckausbrüche und Schadstellen.
Reparaturbaustoff = PC-Mörtel.
Die Eignung der verwendeten Materialien ist nach ZTV
BEB-StB durch Erst- bzw. Grundprüfung nach TP BEB
RH-StB im System von Haftvermittler und Harz durch
Vorlage eines amtlichen Prüfberichtes nachzuweisen.'
Epoxidharzmörtel mit
Prüfbericht'...........................................
...........'
Menge: 4200,000 kg
Zuordnung: 114

#### Unterabschnitt 02.01 Sanierungsarbeiten Fugen

**02.01.0001 Fugenfüllung ersetzen Längs-/Querfuge*n.gefährl. Abfall Tiefe bis 4 cm*Breite ü. 8-12mm Fugenmasse**
Fugenfüllung ersetzen. Schadhafte Fugenfüllung ausbauen
und nach Wahl des AN verwerten. Fuge ausbürsten und
verfüllen.
Längs- und Querfuge.
Vorhandene Fugenfüllung = Fugenmasse, nicht gefährlicher Abfall. Ausgebaute Stoffe nach Wahl des AN verwerten.
Fugenspalttiefe bis 4 cm.
Fugenspaltbreite über 8 mm bis 12 mm.
Fugenspalt verfüllen mit heiß verarbeitbarer Fugenmasse
Typ N2 mit Unterfüllstoff gem. DIN EN 14188-1 einschl.
Nachweis der performance-orientierten Funktions- und
Dauerhaftigkeit.
Fabrikat mit Name, Erst-/Eignunsprüfung,
Performance-Test'......................................
................'
Menge: 3800,000 m
Zuordnung: 114

### Abschnitt 03 Vorankündigung

#### Unterabschnitt 03.00 Verkehrsschilder Aufetellen

**03.00.0001 Verkehrstafel aufb., abb., vorh.*Tafel über 2-4 m2 Typ RA3, C*Höhe 2,00 m über 7 b. 14 Tage**
Verkehrstafel aufbauen, vorhalten, warten, instand setzen und abbauen. Aufstellvorrichtung nach statischen
und konstruktiven Erfordernissen. Vorübergehende Verkehrssicherungsmaßnahmen durchführen. Die Kontrolle
wird gesondert vergütet.Die Tafelnorte sind der
Baubeschreibung unter 3.2 zu entnehmen
Verkehrstafel 'Hinweis auf Sperrung Parkplatz mit
Sperrzeitraum und Dauer sowie Angaben nach Forderung
Verkehrsbehörde '
Größe über 2,00 bis 4,00 m2 nach VAO.
Retroreflektierend mit Folie Klasse RA3, Aufbau C.
Aufstellhöhe über der Verkehrsfläche = 2,00 m.
Einsatzzeit über 7 bis 14 Tage.
Menge: 2,000 St
Zuordnung: 105

**03.00.0002 Kontrolle d. Verkehrss. a. Uml.str. einmal täglich*elektron. Gerät**
Kontrolle der temporären Verkehrsschilder gemäß ZTV-SA
durchführen, Umfasst alle Plantafeln für die Sperrung
des Parkplatzes auf der A2 bei km 12
einschließlich der Kontrolle der Absperrschranken.
Die Kontrolle ist unmittelbar nach deren Durchführung zu erfassen und zu dokumentieren. Arbeits- und
Hilfsmittel sind vom AN zu stellen und dem AG jederzeit
zugänglich zu machen.
Kontrolle einmal täglich.
Kontrolle mit elektronischem Erfassungsgerät nach Un-
terlagen des AG dokumentieren.
Menge: 16,000 d
Zuordnung: 105

*Hinweis*
Folgepositionen gelten für mehmaliges Auf-und Abbauen
einschließlich Umstzen

**03.00.0003 Absp.g.,Warneinr. aufb.,abb.u.vorh. Abspsch. 250x2000*Typ RA2 zweis. Dauerlicht*Versorg. Wahl AN über 2 bis 7 Tage**
StL-Nr. 22110541505220102
Absperrgerät oder Warneinrichtung betriebsfertig aufbauen, vorhalten, warten, instand setzen, betreiben und
abbauen. Vorübergehende Verkehrssicherungsmaßnahmen
durchführen. Die Kontrolle wird gesondert vergütet.
Absperrschranke Größe 250 x 2000 mm mit Aufstellvorrichtung.
Mit retroreflektierender Folie Klasse RA2.
Mit 1 Richtstrahler zweiseitig, gelbes Dauerlicht, WL2.
Energieversorgung nach Wahl des AN.
Einsatzzeit über 2 bis 7 Tage.
Menge: 100,000 St
Zuordnung: 105

**03.00.0004 Absperrger. oder Warneinr. umsetzen wie Vorposition**
StL-Nr. 22110542001
Absperrgerät oder Warneinrichtung innerhalb des Ar-
beitsstellenbereiches umsetzen. Vorübergehende Verkehrssicherungsmaßnahmen durchführen.
Absperrgerät oder Warneinrichtung wie in Vorposition
beschrieben.
Menge: 100,000 St
Zuordnung: 105

USt %: 19,00
